# Rahmenverträge
Angebotsaufforderung (GAEB DA XML 3.3, DA83)
Projekt: 1000
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Auftraggeber: Universitätsmedizin der Johannes Gutenberg-Universität Mainz, Geschäftsbereich Bau, Langenbeckstraße 1, 55122 Mainz; DV-Nummer: P723
Erstellt mit: GXML Toolbox V3.3 R20230829, iTWO_64 V26.0.374, 03.07.2026

## P723-Rahmenverträge Rahmenverträge
Datum: 03.07.2026

### Bereich 1 Ausbau

#### Abschnitt 1.3 Maler-, Beschichtungs-, Tapezier- und Spachtelarbeiten

**Ausführungsbeschreibung 1 Leistungsbeschreibung**
*Leistungsbeschreibung*
Vergabenummer: BV- 2026-040

Öffentliche Vergabe nach VOB/A EU - Maler-, Beschichtungs-, Tapezier- und Spachtelarbeiten Krankenhaus

Auftraggeber:
UNIVERSITÄTSMEDIZIN der Johannes Gutenberg- Universität
Projekt: Krankenhaus, Maler- Beschichtungs- Tapezier- und Spachtelarbeiten
Ort der Ausführung:
Langenbeckstraße 1; 55131 Mainz
Leistung:
Maler-, Beschichtungs-, Tapezier- und Spachtelarbeiten

1. Technische Regelwerke
Für Ausführung, Nebenleistungen, besondere Leistungen, Abrechnung, Prüfung und Nachweise gelten insbesondere die anerkannten Regeln der Technik sowie die zum Ausführungszeitpunkt eingeführten technischen Baubestimmungen, Normen, Richtlinien und Vorschriften, insbesondere sinngemäß und soweit einschlägig:
- VOB/C, insbesondere ATV DIN 18363 Maler- und Lackierarbeiten - Beschichtungen
- einschlägige DIN-, EN- und ISO-Normen für Beschichtungsstoffe, Untergründe, Prüfungen und Arbeitsschutz
- DIN EN 13300 für Eigenschaften von Innenwandfarben, soweit anwendbar
- DIN 55699 sinngemäß für Beschichtungsaufbauten und Begriffsbestimmungen, soweit anwendbar
- Hygienische Anforderungen der Kommission für Krankenhaushygiene und Infektionsprävention (KRINKO) für medizinische und gesundheitssensible Bereiche für Wandfarben müssen desinfektionsmittelbeständig, emissionsarm und frei von Konservierungsmitteln sein. In der Regel handelt es sich dabei um spezielle mineralische Farben oder hochgradig scheuerfeste Spezialdispersionen.
- Anforderungen an elektrostatisch ableitfähige Systeme nach DIN EN 61340, soweit in dafür vorgesehenen Bereichen ausgeschrieben
- Herstellerangaben der eingesetzten, zugelassenen Systemprodukte
- einschlägige Regeln zu Gefahrstoffen, Emissionen, VOC, Arbeitsschutz und Entsorgung

2. Allgemeine Projektbeschreibung
Gegenstand der Ausschreibung sind sämtliche Maler-, Lackier- und innenraumbezogenen Beschichtungsarbeiten für ein Krankenhaus mit vorgegebenen Bereichsflächen von insgesamt 17.000 m² in den nachstehend definierten Nutzungszonen. Die Leistung umfasst je nach Raumtyp Untergrundprüfung, Untergrundvorbereitung, Spachtel- und Schleifarbeiten, Grundierungen, Zwischen- und Schlussbeschichtungen, Schutzmaßnahmen, Beschichtung von Wand- und Deckenflächen, Beschichtung von Stahlzargen, Türen und sonstigen Bauteilen sowie besondere Beschichtungssysteme in hygienisch, chemisch oder elektrostatisch besonders beanspruchten Bereichen.
Die Ausschreibung ist auf einen funktional hochwertigen, langlebigen, reinigungsfähigen, desinfektionsmittelbeständigen und in definierten Bereichen chemisch beständigen Ausbauzustand ausgerichtet. Die Leistungen sind so auszuführen, dass die Anforderungen des Krankenhausbetriebs, der Hygiene, der Instandhaltung, des Reinigungsbetriebs und der Nutzungsdauer erfüllt werden.

3. Technische Vorbemerkungen

3.1 Leistungsumfang
In die Einheitspreise sind gemäß VOB/C in Form der DIN 18363 einzukalkulieren, soweit nicht gesondert ausgeschrieben:
- vollständige Baustelleneinrichtung für das Gewerk
- An- und Abtransport aller Geräte, Maschinen, Werkzeuge und Hilfsmittel
- Schutz angrenzender Bauteile und Oberflächen
- Abkleben, Abdecken und Reinigen der bearbeiteten Flächen
- Untergrundprüfung vor Beginn der Arbeiten
- fachgerechtes Nacharbeiten kleiner Unebenheiten im Rahmen der ausgeschriebenen Oberflächenqualitäten
- Materialproben, Farbmuster und Musterflächen
- Gerüste, fahrbare Arbeitsbühnen und Hilfskonstruktionen im üblichen gewerkespezifischen Umfang bis zur für das Gewerk üblichen Arbeitshöhe, soweit nicht bauseits gestellt
- Entsorgung von Reststoffen, Gebinden und Schutzmaterialien entsprechend den gesetzlichen Anforderungen
- Koordination mit Folgegewerken, insbesondere Trockenbau, TGA, Medizintechnik, Schreiner, Boden und Reinraumausbau

3.2 Besondere Leistungen
Besondere Leistungen sind gesondert vergütet, soweit im Leistungsverzeichnis gesondert beschrieben, beispielsweise:
- zusätzliche Untergrundsanierung über den üblichen Umfang hinaus
- Risssanierungen mit systematischen Armierungsmaßnahmen, sofern nicht gesondert beschrieben
- erhöhte Oberflächenqualitäten über die ausgeschriebenen Standards hinaus
- Beschichtungsprüfungen mit gesonderten Mess- oder Laborberichten
- zusätzliche Freigabemuster oder Bemusterungszyklen außerhalb des ausgeschriebenen Umfangs

3.3 Ausführungsvoraussetzungen und Untergrundprüfung
Vor Beginn der Arbeiten hat der Auftragnehmer sämtliche Untergründe eigenverantwortlich zu prüfen. Dies umfasst insbesondere:
- Tragfähigkeit, Sauberkeit, Trockenheit und Ebenheit
- Saugverhalten und Oberflächenfestigkeit
- Vorhandensein trennender oder haftungsmindernder Stoffe
- Feuchtigkeit, Verschmutzungen, Sinterschichten oder Ausblühungen
- Eignung vorhandeAriner Altbeschichtungen bei Sanierungsbereichen
- Vereinbarkeit der vorgesehenen Systemaufbauten mit dem vorhandenen Untergrund
Bedenken gegen die vorgesehene Art der Ausführung sind dem Auftraggeber vor Arbeitsbeginn schriftlich anzuzeigen.

3.4 Materialanforderungen allgemein
Es dürfen nur für den vorgesehenen Einsatzbereich geeignete, aufeinander abgestimmte Systemprodukte eines Herstellers oder nachweislich kompatible Systemaufbauten verwendet werden. Alle Produkte müssen für Innenräume des Gesundheitswesens geeignet sein. Gefordert sind emissionsarme, verarbeitungs- und gebrauchstaugliche Produkte mit nachgewiesener Eignung für die jeweilige Beanspruchung.

3.5 Farbgebung
Die Farbgebung erfolgt nach dem Farb- und Materialkonzept des Auftraggebers bzw. der Planung. Soweit im Leistungsverzeichnis nichts Abweichendes angegeben ist, sind helle, reinigungsfreundliche, diffusionsfähige bzw. je nach Raumtyp strapazierfähige Beschichtungen zu verwenden. Farbtöne werden vor Ausführung anhand freigegebener Musterflächen festgelegt. Mehrkosten aufgrund üblicher Farbdifferenzierungen innerhalb des Farbkonzepts sind in die Einheitspreise einzukalkulieren, soweit nicht gesondert ausgeschrieben.

3.6 Oberflächenqualitäten
Soweit nichts Abweichendes festgelegt ist, gelten folgende Mindestanforderungen:
- Wandflächen in üblichen Patienten-, Pflege- und Verwaltungsbereichen: Oberflächenqualität mindestens Q3, sofern auf Trockenbauflächen ausgeführt
- Deckenflächen in sichtbaren Bereichen: mindestens Q3
- besonders streiflichtkritische Bereiche: nach gesonderter Festlegung, gegebenenfalls Q4
- technische Nebenräume: funktionsgerechte Ausführung, nicht zwingend erhöhte optische Anforderungen, sofern nicht gesondert beschrieben

3.7 Hygiene, Reinigung, Desinfektionsbeständigkeit
Beschichtungen in patientennahen und medizinisch genutzten Bereichen müssen eine glatte, geschlossene, gut reinigungsfähige Oberfläche bilden. In Bereichen mit regelmäßiger Wischdesinfektion sind nur Beschichtungssysteme zulässig, die gegen die vom Betreiber vorgesehenen Reinigungs- und Desinfektionsmittel beständig sind. Dies ist auf Verlangen durch technische Unterlagen, Prüfzeugnisse oder Herstellerbestätigungen nachzuweisen.

3.8 Chemische Beständigkeit
In Laboren, gentechnischen Laboren, Aufbereitungs- und sonstigen chemisch beanspruchten Bereichen sind nur Systeme einzusetzen, die für die dort vorgesehenen Medien und Reinigungsverfahren geeignet sind. Die endgültige Medienliste ist vor Ausführung mit Auftraggeber, Laborplanung und Nutzer abzustimmen. Soweit im LV chemische Beständigkeit gefordert ist, umfasst dies mindestens die Beständigkeit gegenüber den im Krankenhausbetrieb üblichen Reinigungs- und Desinfektionsmitteln sowie den raumspezifisch zu erwartenden Medien im Rahmen der angegebenen Beanspruchung.

3.9 Maschinelle Reinigung
In Fluren, Verkehrsflächen, Funktionsbereichen und sonstigen maschinell gereinigten Zonen sind Beschichtungen im Sockel-, Anprall- und wandnahen Reinigungsbereich besonders strapazierfähig, scheuerbeständig, reinigungsfähig und gegenüber häufiger Nassreinigung geeignet auszuführen. Übergänge zu Bodenbelägen, Sockeln, Prallschutzsystemen und Einbauten sind sauber und dicht auszuführen.

3.10 ESD-Anforderungen in OP-spezifischen Bereichen
In den dafür vorgesehenen OP-spezifischen Bereichen sind elektrostatisch ableitfähige Beschichtungssysteme herzustellen, soweit dies in den Positionen ausdrücklich gefordert ist. Die Systeme müssen aufeinander abgestimmt sein und die geforderten elektrischen Kennwerte nach DIN EN 61340 im eingebauten Zustand erreichen. Der Auftragnehmer hat für das angebotene System Eignungsnachweise, Verlege- bzw. Verarbeitungsrichtlinien und Prüfprotokolle vorzulegen. Soweit Wand- oder Türbeschichtungen in ein ESD-Konzept eingebunden sind, sind sämtliche erforderlichen Komponenten einschließlich Anschlussdetails, Ableitpfade und Systemkompatibilitäten einzuhalten.

3.11 Türen, Zargen, Einbauten

Die Beschichtung von Türen, Zargen und sonstigen Ausbauoberflächen hat in abgestimmten, systemgeeigneten Lackaufbauten zu erfolgen. In hygienesensiblen Bereichen sind glatte, geschlossene, reinigungs- und desinfektionsmittelbeständige Oberflächen gefordert. Kanten, Falze, Beschlaganschlussbereiche und Übergänge sind fachgerecht zu bearbeiten. Funktionsbeeinträchtigungen von Türelementen, Dichtungen, Sichtfenstern, Brandschutz- oder Strahlenschutzfunktionen sind auszuschließen.

3.12 Musterflächen und Freigaben
Vor Beginn der Serienausführung sind für wesentliche Beschichtungssysteme Musterflächen anzulegen. Diese dienen der Beurteilung von Farbton, Struktur, Deckvermögen, Glanzgrad, Reinigungsfähigkeit und Anschlussqualität. Erst nach schriftlicher Freigabe dürfen die Serienflächen ausgeführt werden.

3.13 Fabrikatsvorgaben / Gleichwertigkeit
Soweit in den Positionen Leitfabrikate benannt werden, gelten diese als Qualitätsreferenz. Gleichwertige Fabrikate sind zugelassen, wenn sie in sämtlichen wesentlichen Merkmalen mindestens gleichwertig sind. Die Gleichwertigkeit ist vom Bieter mit Angebotsabgabe bzw. auf Verlangen des Auftraggebers durch technische Datenblätter, Prüfzeugnisse, Zulassungen, Referenzen und Systembeschreibungen nachzuweisen.

3.14 Abrechnung
Abgerechnet werden die nach den anerkannten Regeln der VOB und den Mengeneinheiten des Leistungsverzeichnisses tatsächlich ausgeführten Leistungen. Übermessungsregeln richten sich nach VOB/C, soweit in den Positionen nichts Abweichendes festgelegt ist.

3.15 Ausführung im laufenden Betrieb
Die Leistungen sind abschnittsweise im laufenden Betrieb des Krankenhauses auszuführen. Der Auftragnehmer hat seine Arbeitsabläufe so zu organisieren, dass Beeinträchtigungen des Krankenhausbetriebs, der Patientenversorgung, der Hygieneabläufe sowie angrenzender Gewerke auf das unvermeidbare Mindestmaß beschränkt werden. Hieraus resultierende Erschwernisse sind, soweit nachstehend beschrieben und nicht gesondert vergütet, in die Einheitspreise einzukalkulieren.

3.16 Bauabschnitte, Abschnittsgrößen und Freigabelogik
Die Ausführung erfolgt in 10 räumlich und zeitlich getrennten Bauabschnitten. Die vermuteten Abschnittsgrößen liegen je Abschnitt bei ca. 500 m² bis 900 m² Bearbeitungsfläche bzw. Bereichsfläche. Ein Anspruch auf zusammenhängende, ununterbrochene Flächenbearbeitung besteht nicht. Mehrfaches Anfahren von Bereichen, Umsetzen von Personal, Geräten, Schutzmaßnahmen und Material innerhalb des Bauvorhabens ist einzukalkulieren.
Die Freigabe der Bauabschnitte erfolgt abschnittsweise durch den Auftraggeber bzw. die Bauleitung in Abstimmung mit dem Krankenhausbetrieb. Ein Folgeabschnitt gilt erst dann als freigegeben, wenn der vorangehende Abschnitt ganz oder teilweise geräumt, medizinisch-organisatorisch freigegeben und für die Leistungserbringung zugänglich ist. Der Auftragnehmer hat keinen Anspruch auf gleichzeitige Freigabe mehrerer Abschnitte. Kurzfristige Verschiebungen, Unterbrechungen und Umpriorisierungen aus betrieblichen, hygienischen oder medizinischen Gründen sind einzukalkulieren, soweit hierfür keine gesonderten Positionen ausgeschrieben sind.

3.17 Terminfenster und Sperrzeiten
Die Ausführung kann nur innerhalb der vom Auftraggeber freigegebenen Terminfenster erfolgen. Sperrzeiten, betriebsbedingte Unterbrechungen sowie kurzfristige Verschiebungen aus medizinischen oder organisatorischen Gründen sind zu berücksichtigen. Daraus resultierende Vorhalte-, Taktungs- und Umstellungsaufwände sind einzukalkulieren, soweit hierfür keine gesonderten Positionen vorgesehen sind.

3.18 Arbeiten nur in freigegebenen Zonen
Arbeiten dürfen ausschließlich in den jeweils freigegebenen Bereichen ausgeführt werden. Nicht freigegebene, medizinisch genutzte oder sicherheitsrelevante Zonen dürfen weder betreten noch als Lager-, Misch-, Reinigungs- oder Transportflächen genutzt werden. Die tägliche Abstimmung mit Bauleitung und Betreiber ist Bestandteil der Leistung.

3.19 Besondere Staubschutz- und Hygienemaßnahmen
Der Auftragnehmer hat die Arbeiten so auszuführen, dass Staub-, Schmutz-, Geruchs- und Emissionsbelastungen minimiert werden. Erforderliche Abschottungen, Staubschutzmaßnahmen, Abdeckungen, Schutzwände im üblichen Gewerkumfang, Reinigung der Arbeitsbereiche sowie hygienegerechte Übergabe der bearbeiteten Zonen sind einzukalkulieren. Verunreinigungen angrenzender Funktionsbereiche sind unverzüglich zu beseitigen. Zusätzliche, abschnittsbedingt wiederkehrende Sondermaßnahmen werden gesondert vergütet, soweit sie im Leistungsverzeichnis ausdrücklich beschrieben sind.

3.20 Eingeschränkte Transportwege
Materialanlieferung, innerbetrieblicher Transport, Zwischenlagerung, Personalwege und Entsorgungslogistik können aufgrund des laufenden Betriebs räumlich und zeitlich eingeschränkt sein. Erschwerte Zugänglichkeit, Umwege, Wartezeiten und abschnittsbezogene Kleintransporte sind in die Kalkulation einzubeziehen, soweit hierfür keine gesonderten Positionen ausgeschrieben sind.

3.21 Schutz, Reinigung, Räumung und Wiederinbetriebnahme
Vor Beginn jedes Bauabschnitts sind die erforderlichen Schutzmaßnahmen herzustellen. Nach Abschluss jedes Abschnitts sind Schutzmaterialien zurückzubauen, Flächen zu reinigen, Reststoffe zu entfernen und die bearbeiteten Bereiche in ordnungsgemäßem, betriebsfähigem Zustand zur Freigabe zu übergeben. Mehrfach wiederkehrende Schutz-, Reinigungs-, Räumungs- und Wiederinbetriebnahmeleistungen infolge abschnittsweiser Ausführung sind zu berücksichtigen; gesondert ausgeschriebene Zusatzleistungen bleiben hiervon unberührt.

3.22 Arbeiten außerhalb der Regelarbeitszeit
Soweit zur Aufrechterhaltung des Krankenhausbetriebs erforderlich, kann die Leistung ganz oder teilweise außerhalb der üblichen Regelarbeitszeiten, in Randzeiten, an Wochenenden oder nachts angeordnet werden. Solche Leistungen sind nur dann gesondert vergütet, wenn sie im Leistungsverzeichnis ausdrücklich als Zulage oder besondere Leistung ausgewiesen sind; im Übrigen sind übliche betriebsbedingte Erschwernisse in die Einheitspreise einzukalkulieren.

4. Bereichsbezogene technische Anforderungen

4.1 Pflegezimmer
Gefordert sind emissionsarme, strapazierfähige, reinigungsfähige und in patientennahen Zonen desinfektionsmittelbeständige Wand- und Deckenbeschichtungen. Stoßgefährdete Wandbereiche sind mit erhöhter mechanischer Belastbarkeit auszuführen. Farbtöne nach Farbkonzept, in der Regel beruhigend und gut nachbesserungsfähig.

4.2 OP-Bereiche
Gefordert sind hoch strapazierfähige, sehr gut reinigungsfähige, desinfektionsmittelbeständige, glatte, porenarme und hygienisch geeignete Beschichtungssysteme. Soweit vorgesehen, sind elektrostatisch ableitfähige Systembestandteile gemäß ESD-Konzept herzustellen. Fugen, Anschlüsse und Durchdringungen sind mit den angrenzenden Gewerken abzustimmen. Offene, rau strukturierte oder stark schmutzanfällige Oberflächen sind unzulässig.
4.3 Intensivbereiche
Gefordert sind hoch belastbare, wischdesinfektionsbeständige Beschichtungen mit guter Ausbesserungsfähigkeit. Durch häufige Nutzung, Geräteanfahrten und eng getaktete Reinigungszyklen ist eine erhöhte Strapazierfähigkeit sicherzustellen.

4.4 Flure und Verkehrsbereiche
Gefordert sind robuste, scheuerbeständige, reinigungsfähige Beschichtungen. In Sockel- und Anprallzonen sind erhöhte Anforderungen an mechanische Beständigkeit und Reinigungsbeständigkeit einzuhalten. Bei maschineller Reinigung angrenzender Bodenflächen ist Spritzwasser- und Reinigungsbeanspruchung zu berücksichtigen.

4.5 Untersuchungszimmer
Gefordert sind glatte, gut reinigungsfähige, desinfektionsmittelbeständige Wandoberflächen in patientennahen Bereichen. Deckenflächen sind deckend, gleichmäßig und reflexionsarm herzustellen, soweit medizinisch-funktional erforderlich.

4.6 Umkleiden
Gefordert sind robuste, wirtschaftliche und gut reinigungsfähige Beschichtungen mit erhöhter Feuchtebeständigkeit in schrank- und banknahen Bereichen sowie in Übergängen zu Sanitärzonen.

4.7 Nassbereiche
In Nass- und Feuchtbereichen dürfen nur hierfür geeignete Grundierungen und Beschichtungen eingesetzt werden. Erforderliche Abdichtungen sind nicht Bestandteil der Malerleistung, sofern nicht ausdrücklich ausgeschrieben; die Beschichtungen müssen jedoch mit den vorhandenen Abdichtungssystemen verträglich sein. Oberflächen in nicht gefliesten Bereichen sind feuchtebeständig, reinigungsfähig und schimmelhemmend auszubilden, soweit systembedingt zulässig und ausgeschrieben.

4.8 Labore
In Laborbereichen sind je nach Nutzung erhöhte Anforderungen an Reinigungsfähigkeit, Desinfektionsbeständigkeit sowie begrenzte chemische Beständigkeit zu erfüllen. Wandflächen hinter Arbeitsbereichen, in Geräteumgebungen und in medienbelasteten Zonen sind mit entsprechend widerstandsfähigen Systemen auszuführen.

4.9 Gentechnische Labore
In gentechnischen Laborbereichen sind besonders dichte, glatte, desinfektionsmittelbeständige und in Abstimmung mit dem Sicherheits- und Hygienekonzept chemisch ausreichend beständige Oberflächen auszuführen. Fugenarmut, gute Dekontaminierbarkeit und systemkonforme Anschlussausbildung haben erhöhte Priorität. Die konkrete Eignung ist anhand der nutzerspezifischen Anforderungen vor Ausführung nachzuweisen.

##### Abschnitt 1.3.1 Baustelleneinrichtung-, Schutzmaßnahmen, Musterfläche

**1.3.1.10 Baustelleneinrichtung**
*** Pauschalposition
Baustelleneinrichtung

Baustelleneinrichtung für das Gewerk Maler- und Beschichtungsarbeiten, einschließlich An- und Abtransport aller erforderlichen Geräte, Vorhalten für die Dauer der Arbeiten, Schutzmaßnahmen, Kleinmaterial, Baustellenorganisation innerhalb des Gewerks
Menge: 1,000 psch

**1.3.1.20 Musterfläche**
Musterfläche

Musterflächen für Wand-, Decken-, Tür- und Sonderbeschichtungssysteme herstellen, einschließlich Untergrundvorbereitung, Probebeschichtung, Abstimmung mit Planung und Auftraggeber, Vorhaltung bis zur Freigabe
Menge: 16,000 Stk

##### Abschnitt 1.3.2 Untergrundvorbereitung Wand- und Deckenflächen

**1.3.2.10 Untergrund prüfen**
Untergrund prüfen

Untergrund prüfen, reinigen und vorbereiten auf Wandflächen in Innenräumen, lose Bestandteile entfernen, Dübel und Nägel ziehen, entstehende Fehlstellen zuspachteln, kleinflächige Fehlstellen im üblichen Umfang nachspachteln, Schleifen, Staub entfernen, als Nebenleistung für nachfolgende Beschichtungen, soweit nicht gesondert vergütet.
Menge: 21200,000 m²

**1.3.2.20 Wandflächen aus Gipskarton nachspachteln und schleifen**
Wandflächen aus Gipskarton nachspachteln und schleifen

Wandflächen aus Gipskarton in Oberflächenqualität Q3 nachspachteln und schleifen, für nachfolgende hochwertige Innenbeschichtung, mittlere Raumhöhe, einschließlich Eckausbildung und üblicher Nebenarbeiten.
Menge: 7200,000 m²

**1.3.2.30 Deckenflächen aus Gipskarton nachspachteln und schleifen**
Deckenflächen aus Gipskarton nachspachteln und schleifen

Deckenflächen aus Gipskarton in Oberflächenqualität Q3 nachspachteln und schleifen, für nachfolgende Beschichtung, einschließlich Staubbindung und Feinreinigung.
Menge: 5200,000 m²

**1.3.2.40 Wandfäche in Q4 herstellen**
Wandfäche in Q4 herstellen

Wandflächen in streiflichtkritischen Bereichen in Oberflächenqualität Q4 herstellen, nur auf besondere Anordnung, Mehrpreis gegenüber Q3.
Menge: 950,000 m²

**1.3.2.50 Spachtelarbeiten auf Untergrund Beton- bzw. Mauerwerksarbeiten**
Spachtelarbeiten auf Untergrund Beton- bzw. Mauerwerksarbeiten

Spachtelarbeiten auf Untergrund Beton- bzw. Mauerwerksflächen, Teilflächen vorbereiten, Fehlstellen und Unebenheiten im üblichen Umfang schließen, gespachtelte Flächen schleifen und für nachfolgende Beschichtungsarbeiten herstellen, mittlere Qualitätsanforderung.
Menge: 200,000 m²

##### Abschnitt 1.3.3 Standardbeschichtungen Pflege-, Untersuchung, Verwaltung, Umkleide

**1.3.3.10 Grundierung**
Grundierung

Grundierung auf normal saugenden mineralischen oder gespachtelten Wandflächen, systemgerecht zum nachfolgenden Beschichtungsaufbau, farblos oder pigmentiert nach Herstellerangabe
Menge: 11500,000 m²

**1.3.3.20 Innenwandbeschichtung**
Innenwandbeschichtung

Innenwandbeschichtung, stumpfmatt bis seidenmatt, hoch deckend, emissionsarm, Nassabriebklasse 1, Kontrastverhältnis Klasse 1 bei angegebener Ergiebigkeit, für Pflegezimmer, Untersuchungszimmer, Umkleiden und vergleichbare Bereiche, 2-facher Beschichtungsaufbau auf vorbereiteten Flächen, Farbton nach Farbkonzept, Leitfabrikat Brillux/Caparol/Sto oder gleichwertig.
Menge: 9800,000 m²

**1.3.3.30 Deckenbeschichtung**
Deckenbeschichtung

Deckenbeschichtung in Pflegezimmern, Untersuchungszimmern, Umkleiden und vergleichbaren Bereichen, matt, emissionsarm, gut ausbesserungsfähig, 2-facher Beschichtungsaufbau.
Menge: 5600,000 m²

**1.3.3.40 Mehrpreis für erhöhte Reinigungs- und Desinfektionsbeständigkeit**
Mehrpreis für erhöhte Reinigungs- und Desinfektionsbeständigkeit

Mehrpreis für erhöhte Reinigungs- und Desinfektionsbeständigkeit auf Wandflächen in patientennahen Bereichen gegenüber Standard-Innenwandbeschichtung, Systemanpassung gemäß Herstellerfreigabe
Menge: 4200,000 m²

##### Abschnitt 1.3.4 Flure und maschinell gereinigte Verkehrsflächen

**1.3.4.10 Grundierung**
Grundierung

Grundierung auf vorbereiteten Wandflächen in Fluren und Verkehrsbereichen, systemgerecht
Menge: 3000,000 m²

**1.3.4.20 Besonders strapazierfähige Innenwandbeschichtung**
Besonders strapazierfähige Innenwandbeschichtung

Besonders strapazierfähige Innenwandbeschichtung für Flure und Verkehrsbereiche, scheuerbeständig, stoßunempfindlich, gut reinigungsfähig, geeignet für häufige Unterhaltsreinigung und angrenzende maschinelle Bodenreinigung, 2-facher Aufbau, Farbton nach Farbkonzept, Leitfabrikat oder gleichwertig.
Menge: 3900,000 m²

**1.3.4.30 Mehrpreis für Sockel- und wandnahme Anprallzonen**
Mehrpreis für Sockel- udn wandnahme Anprallzonen

Mehrpreis für Sockel- und wandnahe Anprallzonen bis 1,20 m Höhe, in erhöhter mechanischer und reinigungsbedingter Beanspruchung, Ausführung mit besonders belastbarem Beschichtungssystem
Menge: 1600,000 m²

##### Abschnitt 1.3.5 Intensivbereiche

**1.3.5.10 Grundierung**
Grundierung

Grundierung auf vorbereiteten Wandflächen in Intensivbereichen, systemgerecht zum nachfolgenden Hygienebeschichtungssystem.
Menge: 500,000 m²

**1.3.5.20 Hoch belastbare Wandbeschichtungen**
Hoch belastbare Wandbeschichtungen

Hoch belastbare, glatte, wischdesinfektionsbeständige Wandbeschichtung für Intensivbereiche, diffusionsfähig oder systembedingt geeignet, mit hoher Reinigungsfähigkeit und guter Ausbesserungsfähigkeit, 2-facher bzw. systemgerechter mehrlagiger Aufbau, Leitfabrikat oder gleichwertig
Menge: 1450,000 m²

**1.3.5.30 Deckenbeschichtungen für Intensivbereiche**
Deckenbeschichtungen für Intensivbereiche

Deckenbeschichtung für Intensivbereiche, matt, gleichmäßig, desinfektionsmittelbeständig im üblichen Wartungs- und Reinigungsumfang.
Menge: 2200,000 m²

##### Abschnitt 1.3.6 OP-Bereiche und hochhygienische Bereiche

**1.3.6.10 Grundierung**
Grundierung

Grundierung auf vorbereiteten Wandflächen in OP-Bereichen, systemgerecht zum nachfolgenden hochbeständigen Beschichtungssystem.
Menge: 500,000 m²

**1.3.6.20 Hygienische Hochleistungs-Wandbeschichtung für OP-Bereiche**
Hygienische Hochleistungs-Wandbeschichtung für OP-Bereiche

Hygienische Hochleistungs-Wandbeschichtung für OP-Bereiche, glatte, porenarme, sehr gut reinigungsfähige, desinfektionsmittelbeständige Oberfläche, systemgerechter mehrlagiger Aufbau, geeignet für regelmäßige Wischdesinfektion und hohe hygienische Anforderungen, Farbton nach Freigabe, Leitfabrikat Brillux/Disbon/Sika/Sto oder gleichwertig
Menge: 980,000 m²

**1.3.6.30 Deckenbeschichtung für OP-nahe Bereiche**
Deckenbeschichtung für OP-nahe Bereiche

Deckenbeschichtung für OP-nahe hygienische Bereiche, glatt, gleichmäßig, gut reinigungsfähig, systemgerecht zum Hygienekonzept
Menge: 120,000 m²

**1.3.6.40 Mehrpreis für elektrisch ableitfähige Beschichtung**
Mehrpreis für elektrisch ableitfähige Beschichtung

Mehrpreis für elektrostatisch ableitfähige Beschichtung auf definierten Wand- oder Sonderflächen im OP-spezifischen Bereich, einschließlich systembedingter Zusatzkomponenten, abgestimmt auf das ESD-Konzept, Nachweis der Einhaltung der geforderten Werte nach DIN EN 61340
Menge: 180,000 m²

**1.3.6.50 Systemprüfung, Messung udn Dokumentation**
*** Pauschalposition
Systemprüfung, Messung udn Dokumentation

Systemprüfung, Messung und Dokumentation der elektrostatischen Ableitfähigkeit der ausgeschriebenen ESD-Beschichtungsflächen, einschließlich Messprotokoll und Übergabe an den Auftraggeber
Menge: 1,000 psch

##### Abschnitt 1.3.7 Nassbereiche

**1.3.7.10 Grundierung**
Grundierung

Grundierung auf nicht gefliesten Wand- und Deckenflächen in Feucht- und Nassbereichen, systemgerecht und feuchtebeständig
Menge: 800,000 m²

**1.3.7.20 Fechtebeständige Innenbeschichtung**
Fechtebeständige Innenbeschichtung

Feuchtebeständige, reinigungsfähige, schimmelhemmend eingestellte Innenbeschichtung auf nicht direkt bewitterten Innenflächen in Feucht- und Nassbereichen, 2-facher Aufbau, soweit bauphysikalisch und systemtechnisch zulässig
Menge: 860,000 m²

##### Abschnitt 1.3.8 Labore

**1.3.8.10 Grundierung**
Grundierung

Grundierung auf vorbereiteten Wandflächen in Laborbereichen, systemgerecht zum nachfolgenden chemisch und desinfektionsmittelbeständigen Beschichtungssystem
Menge: 400,000 m²

**1.3.8.20 Strapazierfähige Wandbeschichtung**
Strapazierfähige Wandbeschichtung

Strapazierfähige, glatte, gut reinigungsfähige, desinfektionsmittelbeständige Wandbeschichtung für Laborbereiche mit erhöhter Beanspruchung, systemgerechter Aufbau, begrenzt chemikalienbeständig gemäß abgestimmter Medienliste, Leitfabrikat oder gleichwertig
Menge: 1150,000 m²

**1.3.8.30 Mehrpreis 2-K Sonderbeschichtung**
Mehrpreis 2-K Sonderbeschichtung

Mehrpreis für hochbeständige 2K-Sonderbeschichtung in Laborzonen mit erhöhter chemischer Beanspruchung, glatte, dichte Oberfläche, beständig gegen die in der abgestimmten Medienliste definierten Einwirkungen
Menge: 180,000 m²

##### Abschnitt 1.3.9 Gentechnische Labore

**1.3.9.10 Grundierung**
Grundierung

Grundierung auf vorbereiteten Wandflächen in gentechnischen Laboren, systemgerecht zum nachfolgenden Sonderbeschichtungssystem
Menge: 300,000 m²

**1.3.9.20 Sonderbeschichtung für gentechnische Laborbereiche**
Sonderbeschichtung für gentechnische Laborbereiche

Sonderbeschichtung für gentechnische Laborbereiche, glatte, porenarme, desinfektionsmittelbeständige, dekontaminierbare und in abgestimmtem Umfang chemisch beständige Oberfläche, systemgerechter mehrlagiger Aufbau, Leitfabrikat oder gleichwertig
Menge: 420,000 m²

##### Abschnitt 1.3.10 Tapezierarbeiten

**1.3.10.10 Wandfläche prüfen**
Wandfläche prüfen

Wandflächen für Tapezierarbeiten prüfen, reinigen, kleinflächig nachspachteln, schleifen und tapezierfähig vorbereiten, einschließlich üblicher Nebenarbeiten
Menge: 1000,000 m²

**1.3.10.20 Glasgewebe Wandbelag**
Glasgewebe Wandbelag

Glasgewebe-Wandbelag mittlerer Qualität auf vorbereitete Wandflächen liefern und verarbeiten, einschließlich systemgerechter Klebung, Stöße sauber ausbilden, für robuste und überstreichbare Wandoberflächen in beanspruchten Innenbereichen
Menge: 700,000 m²

**1.3.10.30 Überstreichbarere Objektvlies**
Überstreichbarere Objektvlies

Überstreichbarer Objektvlies-Wandbelag auf vorbereitete Wandflächen liefern und verarbeiten, einschließlich systemgerechter Verklebung, für glatte und hochwertige Wandoberflächen in Innenbereichen
Menge: 300,000 m²

**1.3.10.40 Tapezierte Wandfläche**
Tapezierte Wandfläche

Tapezierte Wandflächen mit systemgerechtem Beschichtungsaufbau versehen, einschließlich Grund- und Schlussbeschichtung, Farbton nach Farbkonzept
Menge: 1000,000 m²

##### Abschnitt 1.3.11 Türen, Zargen und Einbauten

**1.3.11.10 Holztüren aufarbeiten**
Holztüren aufarbeiten

Holztüren innen anschleifen, reinigen, Beschädigungen und abgeplatzte Beschichtungen ausbessern, erforderlichenfalls nachspachteln und abschleifen, grundieren bzw. haftvermittelnd vorbehandeln und mit strapazierfähigem, emissionsarmem Lackaufbau beschichten, für normale Innenbereiche, beidseitig einschließlich Kanten, Falze sichtbar, Farbton nach Farbkonzept
Menge: 220,000 Stk

**1.3.11.20 Mehrpreis zu vorgenannter Pos. 1.3.11.10**
Mehrpreis zu vorgenannter Pos. 1.3.11.10

Mehrpreis zu Pos. 1.3.11.10 für Türen in patientennahen, hygienisch sensiblen oder desinfektionsmittelbeanspruchten Bereichen, einschließlich Ausbessern kleiner Beschädigungen und abgeplatzter Beschichtungen durch Nachspachteln und Abschleifen, mit erhöht beständigem Lackaufbau
Menge: 110,000 Stk

**1.3.11.30 Stahlzargen innen reinigen**
Menge: 260,000 Stk

**1.3.11.40 Mehrpreis zu vorgenannter Pos. 1.3.11.30**
Mehrpreis zu vorgenannter Pos. 1.3.11.30

Mehrpreis zu Pos. 10.01.003 für Stahlzargen in OP-, Intensiv-, Labor- und sonstigen hygienesensiblen Bereichen, einschließlich Ausbessern kleiner Beschädigungen und abgeplatzter Beschichtungen durch Nachspachteln und Abschleifen, mit erhöht beständigem, desinfektionsmittelgeeignetem Lackaufbau
Menge: 130,000 Stk

##### Abschnitt 1.3.12 Zusätzliche Leistungen im laufenden Betrieb, Bauabschnitte und besondere Erschwernisse

**1.3.12.10 Zulage abschnittsweise Ausführung**
*** Pauschalposition
Zulage abschnittsweise Ausführung

Zulage für abschnittsweise Ausführung im laufenden Krankenhausbetrieb, einschließlich Koordinationsmehraufwand, wiederholter An- und Abfahrten innerhalb des Bauvorhabens, abschnittsbezogener Umsetzvorgänge sowie allgemeiner Erschwernisse durch die Leistungserbringung in 10 Bauabschnitten
Menge: 1,000 psch

**1.3.12.20 Zusätzliche Staubschutz**
Zusätzliche Staubschutz

Zusätzliche Staubschutzabschottung, abschnittsbezogen herstellen, vorhalten, unterhalten und zurückbauen, soweit über die üblichen gewerkespezifischen Schutzmaßnahmen hinaus erforderlich, je Bauabschnitt
Menge: 10,000 Stk

**1.3.12.30 Abschnittsbezogene Schutzmaßnahmen**
Abschnittsbezogene Schutzmaßnahmen

Abschnittsbezogene Schutzmaßnahmen, Räumung, Feinreinigung und Wiederinbetriebnahme der bearbeiteten Zone, einschließlich mehrfach wiederkehrender Schutz- und Übergabeleistungen, je Bauabschnitt
Menge: 10,000 Stk

**1.3.12.40 Zulage abschnittsweise Transportwege**
*** Pauschalposition
Zulage abschnittsweise Transportwege

Zulage für eingeschränkte Transportwege und abschnittsbedingte Kleinlogistik im laufenden Betrieb, einschließlich Umwege, Wartezeiten und Transport in freigegebenen Zeitfenstern
Menge: 1,000 psch

**1.3.12.50 Mehrpreis für Kleinst- und Teilflächenbearbeitung**
Mehrpreis für Kleinst- und Teilflächenbearbeitung

Mehrpreis für Kleinst- und Teilflächenbearbeitung innerhalb einzelner Bauabschnitte unter 100 m² zusammenhängender Bearbeitungsfläche, einschließlich zusätzlicher Rüst-, Schutz- und Umsetzaufwände
Menge: 25,000 Stk

**1.3.12.60 Zulage für Arbeiten in Randzeiten**
Zulage für Arbeiten in Randzeiten

Zulage für Arbeiten in freigegebenen Randzeiten außerhalb der üblichen Tagesarbeitszeit, jedoch nicht nachts, auf besondere Anordnung
Menge: 120,000 Std

**1.3.12.70 Zulage für Nachtarbeit**
Zulage für Nachtarbeit

Zulage für Nachtarbeit in freigegebenen Bereichen auf besondere Anordnung des Auftraggebers
Menge: 80,000 Std

**1.3.12.80 Zulage für Wochenendarbeit**
Zulage für Wochenendarbeit

Zulage für Wochenendarbeit an Samstagen, Sonntagen oder Feiertagen in freigegebenen Bereichen auf besondere Anordnung des Auftraggebers
Menge: 80,000 Std

##### Abschnitt 1.3.13 Nachweise und Dokumentation

**1.3.13.10 Produkt- udn Systemdokumentation**
*** Pauschalposition
Produkt- udn Systemdokumentation

Produkt- und Systemdokumentation, einschließlich Datenblätter, Sicherheitsdatenblätter, Reinigungs- und Pflegehinweise, Herstellerfreigaben, Farblisten und Revisionsunterlagen, vollständig in digitaler Form und in einem Papierexemplar
Menge: 1,000 psch

**1.3.13.20 Nachweise der Beständigkeit**
*** Pauschalposition
Nachweise der Beständigkeit

Nachweis der Beständigkeit gegen die vorgesehenen Reinigungs- und Desinfektionsmittel für die jeweils eingesetzten Systeme durch Herstellerunterlagen oder gleichwertige Prüfunterlagen
Menge: 1,000 psch

**1.3.13.30 Nachweis der Beständigkeit Sonderbeschichtung**
*** Pauschalposition
Nachweis der Beständigkeit Sonderbeschichtung

Nachweis der Eignung der Sonderbeschichtungssysteme für Labor-, gentechnische und OP-Bereiche durch technische Unterlagen, Systemaufbauten und Freigaben
Menge: 1,000 psch

##### Abschnitt 1.3.14 Tagelohnarbeiten

*Hinweis: Hinweis zu Tagelohnarbeiten*
Hinweis zu Tagelohnarbeiten:
Tagelohnarbeiten dürfen nur auf ausdrückliche vorherige Anordnung des Auftraggebers bzw. der Bauleitung ausgeführt werden. Sie sind täglich in Stundenlohnzetteln nachzuweisen. Die Nachweise müssen mindestens Datum, Einsatzort, Bauabschnitt, Namen der eingesetzten Arbeitskräfte, Tätigkeitsbeschreibung, Stundenansatz sowie verwendete Stoffe, Geräte und Hilfsmittel enthalten. Nicht angeordnete oder nicht bestätigte Tagelohnarbeiten werden nicht vergütet.

**1.3.14.10 Stundenlohnarbeiten Vorarbeiter / Baustellenfachkraft**
Stundenlohnarbeiten Vorarbeiter / Baustellenfachkraft

Stundenlohnarbeiten Vorarbeiter / Baustellenfachkraft für angeordnete Zusatzleistungen außerhalb des ausgeschriebenen Leistungsumfangs, Abrechnung nur gegen bestätigten Stundenlohnnachweis
Menge: 40,000 Std

**1.3.14.20 Stundenloharbeiter Facharbeiter Maler- und Lackierarbeiten**
Stundenloharbeiter Facharbeiter Maler- und Lackierarbeiten

Stundenlohnarbeiten Facharbeiter Maler- und Lackierarbeiten für angeordnete Zusatzleistungen außerhalb des ausgeschriebenen Leistungsumfangs, Abrechnung nur gegen bestätigten Stundenlohnnachweis
Menge: 120,000 Std

**1.3.14.30 Stundenlohnarbeiten Helfer**
Stundenlohnarbeiten Helfer

Stundenlohnarbeiten Helfer für angeordnete Zusatzleistungen außerhalb des ausgeschriebenen Leistungsumfangs, Abrechnung nur gegen bestätigten Stundenlohnnachweis
Menge: 80,000 Std

**1.3.14.40 Materialzuschlag zu angeordneten Tagelohnarbeiten**
*** Pauschalposition
Materialzuschlag zu angeordneten Tagelohnarbeiten

Materialzuschlag zu angeordneten Tagelohnarbeiten für Klein- und Verbrauchsmaterialien nach tatsächlichem Nachweis und nur nach vorheriger Zustimmung des Auftraggebers
Menge: 1,000 psch

**1.3.14.50 Gerätezuschlag zu angeordneten Tagelohnarbeiten**
*** Pauschalposition
Gerätezuschlag zu angeordneten Tagelohnarbeiten

Gerätezuschlag zu angeordneten Tagelohnarbeiten für besondere Geräte, Maschinen oder Zusatzhilfsmittel, nur soweit gesondert angeordnet und nachgewiesen
Menge: 1,000 psch
